# A43 AS Bochum/Riemke (o) - AK Herne
Angebotsaufforderung (GAEB DA XML 3.2, DA83)
Projekt: A-09011-20
Währung: EUR
Vergabeart: Öffentliche Ausschreibung
Auftraggeber: Autobahn GmbH des Bundes, Niederlassung Westfalen (Hamm), Außenstelle Bochum, Autobahn GmbH-NL Westf., Ast.Bochum, Philippstr.3, 44803 Bochum, Philippstraße 3, 44803 Bochum
Erstellt mit: GXML Toolbox V3.3 R20230829, iTWO_64 V25.0.473, 13.02.2026

## 232-25-0018 Kom.Maß.A1_Riemkerstr.118
Datum: 13.02.2026
WaGr: 99_99_01

### Abschnitt 01 Baustelleneinrichtung

#### Unterabschnitt 01.00 Baustelleneinrichtung

**01.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

### Abschnitt 02 Vorarbeiten

#### Unterabschnitt 02.00 Erdarbeiten

**02.00.0001 Vegetationsfläche vorbereiten Grünland*gesch.Pflanzdecke 2x fräsen*Tiefe 30 cm beseitigen**
Vegetationsfläche mit einer Neigung flacher als 1:4
vorbereiten. Boden lockern, Rand- und Restflächen bearbeiten.
Fläche = Grünland/ehemalige Gehölzfläche.
Fläche mit geschlossener Pflanzendecke.
Boden zweimal fräsen.
Lockerungstiefe ca. 35 cm.
Abfall aufnehmen und beseitigen. Entsorgung wird gesondert vergütet.
Menge: 3310,000 m2
Leistungsbereichkatalog: 107

**02.00.0002 Mulde herstellen eingeb.verd. Bod. Breite 1,50 m*Tiefe ü. 0,3-0,5m 1:3 und flacher**
Mulde nach Unterlagen des AG herstellen, zur temporären Wasserfürhung.
Muldenbreite = bis ca. 2.60 m.
Muldenlänge= bis ca. 11.70 m
Tiefe über 0,30 bis 0,50 m.
Sohlgefälle 1:3 und flacher.
Boden bzw. Fels
Überschüssigen Boden auf Pflanzfläche flächig verteilen.
Menge: 65,000 m2
Leistungsbereichkatalog: 106

### Abschnitt 03 Pflanzenlieferung

#### Unterabschnitt 03.00 Einzelgehölze

**03.00.0001 Quercus robur liefern H 3xv mDb 16-18*VkG 1 HkG 817 01**
Quercus robur (Stieleiche) liefern.
Hochstamm, dreimal verpflanzt, mit Drahtballen, mit
gerader Stammverlängerung innerhalb der Krone, Stammumfang 16 bis 18 cm.
Vorkommensgebiet 1, Norddeutsches Tiefland.
Herkunftsgebiet Niedersächsischer Küstenraum und Rheinisch-Westfälische Bucht, 817 01.
Menge: 30,000 St
Leistungsbereichkatalog: 104

**03.00.0002 Carpinus betulus liefern H 3xv mDb 16-18*VkG 1 HkG 806 01**
Carpinus betulus (Hainbuche) liefern.
Hochstamm, dreimal verpflanzt, mit Drahtballen, Stammumfang 16 bis 18 cm.
Vorkommensgebiet 1, Norddeutsches Tiefland.
Herkunftsgebiet Nordwestdeutsches Tiefland, 806 01.
Menge: 25,000 St
Leistungsbereichkatalog: 104

#### Unterabschnitt 03.01 Sträucher

**03.01.0001 Crataegus monogyna liefern v.Str 3Tr. 60-100*VkG 1**
StL-Nr. 1810414331
Crataegus monogyna (Weißdorn) liefern.
Verpflanzter Strauch, 3 Triebe, 60 bis 100 cm.
Vorkommensgebiet 1, Norddeutsches Tiefland.
Menge: 1250,000 St
Leistungsbereichkatalog: 104

*Hinweis: 208 lfm Hecke 6Stk/m*

#### Unterabschnitt 03.02 Stauden

**03.02.0001 Staudenpflanze liefern**
StL-Nr. 181048019999
Staudenpflanze liefern.
Pflanze 'Großblütige Sternmiere "Stellaria holostea"'

Inhalt '9er Topf (9x9 cm)
30 cm Pflanzabstand, 10 bis 12 Stück pro m²'
Menge: 4300,000 St
Leistungsbereichkatalog: 104

#### Unterabschnitt 03.03 Düngerlieferung

**03.03.0001 Dünger für Einzelgehölze liefern H, Al, Stbu*NPKMg-Dünger Langz. 12 Monate**
StL-Nr. 211071161102
Dünger für Einzelgehölze liefern.
Gehölz = Hochstamm, Alleebaum, Stammbusch.
NPKMg-Dünger, mind. 14 v.H. N, chloridarm.
Dünger mit Langzeitwirkung, umhüllt, 12 Monate.
Menge: 11,000 kg
Leistungsbereichkatalog: 107

**03.03.0002 Dünger für Gehölze liefern v.Str, v.Hei*NPKMg-Dünger Langz. 12 Monate**
StL-Nr. 211071182102
Dünger für Gehölze liefern.
Gehölz = verpflanzte Sträucher und verpflanzte Heister.
NPKMg-Dünger, mind. 14 v.H. N, chloridarm.
Dünger mit Langzeitwirkung, umhüllt, 12 Monate.
Menge: 50,000 kg
Leistungsbereichkatalog: 107

**03.03.0003 Dünger für Bodendeckerflächen lief. NPKMg-Dünger*Langz. 12 Monate**
StL-Nr. 2110712012
Dünger für Bodendecker- und Staudenfläche liefern.
NPKMg-Dünger, mind. 14 v.H. N, chloridarm.
Dünger mit Langzeitwirkung, umhüllt, 12 Monate.
Menge: 24,000 kg
Leistungsbereichkatalog: 107

**03.03.0004 Dünger für Rasenfläche liefern NPKMg-Dünger*Langzeitwirkung**
StL-Nr. 2110712211
Dünger für Rasenfläche liefern.
NPKMg-Dünger, mind. 14 v.H. N, chloridarm.
Dünger mit Langzeitwirkung.
Menge: 57,100 kg
Leistungsbereichkatalog: 107

### Abschnitt 04 Aufbauende Arbeiten

#### Unterabschnitt 04.00 Pflanzarbeiten

**04.00.0001 Hochstamm / Alleebaum pflanzen Hü.14-18,Sol.m.B.*100x100x70 cm HDPE, DU 80 cm*Boden einplan.**
Hochstamm, Alleebaum, Stammbusch oder Solitär pflanzen.
Pflanzschnitt durchführen. Pflanzloch herstellen.
Brauchbaren Boden wieder einbauen. Gehölz liefern wird
gesondert vergütet.
Hochstamm/Stammbusch, Stammumfang über 14 bis 18 cm,
Solitär mit Ballen/Container.
Pflanzloch 100 x 100 x 70 cm.
Gießrand herstellen, Mindesthöhe über Pflanzscheibe 20
cm Durchmesser 80 cm, Material = HDPE (Kunststoffmanschette), Mindestdicke 2 mm.
Überschüssigen Boden seitlich einplanieren.
Pflanzung nach Pflanzplan des AG
Nach erfolgter Pflanzung der Einzelgehölze ist eine Anwässerung pro Gehölz von min. 200L durchzuführen.
Menge: 55,000 St
Leistungsbereichkatalog: 107

**04.00.0002 Rindenschutz herstellen StU bis 20 cm Stammschutzfarbe**
StL-Nr. 211073521901
Rindenschutz herstellen.
Stammumfang bis 20 cm.
Schutzhöhe 'bis Kronenansatz'

Schutz = Stammschutzfarbe, Mindesthaltbarkeit 5 Jahre.
Menge: 55,000 St
Leistungsbereichkatalog: 107

**04.00.0003 Baumverankerung (Pfahlbock) herst. Dreibock*L 2,5m,DU 8-10cm imprägniert*Querholz halbr. 2 Bindung/Pfahl*Kokosstr. mittel**
StL-Nr. 2110734421312100
Baumverankerung als Pfahlbock herstellen. Pfähle gekegelt bzw. gefast und gespitzt, standfest einschlagen.
Pfahlbock mit drei Pfählen.
Pfahllänge 2,50 m, Zopfdurchmesser 8 bis 10 cm.
Pfahl aus Nadelholz geschält und imprägniert.
Pfahlzöpfe durch Querhölzer seitlich verbinden, Pfahlverbindung = Halbrundholz geschält, Durchmesser = 50mm.
Zwei Bindungen je Pfahl.
Bindung = Kokosstrick, mitteldick (1 kg = 80 m), Bindung aus doppelter 8er-Schlaufe auf Abstand umwickelt,
Bindung an Pfahl oder Querholz annageln.
Menge: 55,000 St
Leistungsbereichkatalog: 107

**04.00.0004 Gehölz pflanzen v.Str. Pflanzgraben*Bodenverb. ges. Boden Verwert. AN**
Gehölz pflanzen. Pflanzgraben herstellen.
Brauchbaren Boden wieder einbauen. Gehölz liefern
wird gesondert vergütet.
Gehölz = verpflanzter Strauch.
Pflanzung nach Pflanzplan des AG
Pflanzgraben:
Breite ca. 40 cm
Länge ca. 210 m.
Bodenverbesserungsstoffe nach Unterlagen des AG mit
brauchbarem Boden vermischen. Bodenverbesserungsstoffe
werden gesondert vergütet.
Überschüssigen Boden nach Wahl des AN verwerten.
Nach erfolgter Pflanzung, ist jedes Gehölz mit einer Mindestmenge von ca. 20L pro Gehölz durchzuführen.
Menge: 1250,000 St
Leistungsbereichkatalog: 107

**04.00.0005 Staude pflanzen**
Staude pflanzen. Pflanze liefern wird gesondert vergütet.
Pflanzung nach Pflanzplan des AG.
Ca.10-12 Pflanzen pro m²
Zusätzliches vorbereiten der Pflanzfläche wird nicht besonders vergütet und ist in den EP einzukalkulieren.
Nach erfolgter Pflanzung ist eine Bewässerung der Bepflanzung mit einer Mindestmenge von ca. 60L pro Quadratmeter durchzuführen.
Menge: 4300,000 St
Leistungsbereichkatalog: 107

**04.00.0006 Dünger ausbringen*NPKMg-Dünger 200 g/Gehölz*Einzelgehölz**
StL-Nr. 2110712609011004
Dünger ausbringen. Dünger liefern wird gesondert
vergütet.
Fläche 'Wurzelbereich Einzelgehölz'

NPKMg-Dünger, mind. 14 v.H. N, chloridarm.
Ausbringmenge = 200 g/Gehölz.
Vegetation = Einzelgehölz.
Menge: 11,000 kg
Leistungsbereichkatalog: 107

**04.00.0007 Dünger ausbringen*NPKMg-Dünger 40 g/Gehölz*Gehölz**
StL-Nr. 2110712609010603
Dünger ausbringen. Dünger liefern wird gesondert
vergütet.
Fläche 'Pflanzgraben für Hecke'

NPKMg-Dünger, mind. 14 v.H. N, chloridarm.
Ausbringmenge = 40 g/Gehölz.
Vegetation = Gehölz.
Menge: 50,000 kg
Leistungsbereichkatalog: 107

**04.00.0008 Dünger ausbringen*NPKMg-Dünger 20 g/m2*Rasenfläche**
StL-Nr. 2110712609010101
Dünger ausbringen. Dünger liefern wird gesondert
vergütet.
Fläche 'Zukünftige Rasenfläche'

NPKMg-Dünger, mind. 14 v.H. N, chloridarm.
Ausbringmenge = 20 g/m2.
Vegetation = Rasenfläche.
Menge: 57,100 kg
Leistungsbereichkatalog: 107

**04.00.0009 Dünger ausbringen*NPKMg-Dünger 60 g/m2*Bodendecker**
StL-Nr. 2110712609010302
Dünger ausbringen. Dünger liefern wird gesondert
vergütet.
Fläche 'Staudenfläche'

NPKMg-Dünger, mind. 14 v.H. N, chloridarm.
Ausbringmenge = 60 g/m2.
Vegetation = Bodendecker- und Staudenfläche.
Menge: 24,000 kg
Leistungsbereichkatalog: 107

#### Unterabschnitt 04.01 Saatarbeiten

**04.01.0001 Rasenansaat mit RSM Regio herst. Feinplanum herst.*Menge 5 g/m2 UG 01*Grundmischung Roggentrespe**
Rasenansaat mit RSM Regio herstellen. Saatgut ohne Entmischung ausbringen, einarbeiten und andrücken.
Feinplanum herstellen.
Saatgutmenge = 5 g/m2.
Regiosaatgutmischung (RSM Regio), Ursprungsgebiet 2,
Westdeutsches Tiefland mit unterem Weserbergland
Standortvariante Grundmischung.
Roggentrespe 2 g/m2 beimischen.
Ausbringung auch in Wasserführenden Mulden, Staudenflächen und Baumscheiben sind ausgenommen.
Menge: 2965,000 m2
Leistungsbereichkatalog: 107

#### Unterabschnitt 04.02 Ökologische Ausstattung

**04.02.0001 Steinhaufen aufschütten Fläche ca. 2 m2*Höhe 1,00 m**
Steinhaufen aufschütten. Gestein aus Wasserbausteinen mit einer Körnung von 150-450 mm
als Haufen aufschütten.
Grundfläche des Haufens ca. 2,00 m2.
Höhe = 1,00 m.
Geplante Steinschüttungen zwei Stück.
Lage des Steinhaufen nach Absprache mit dem AG vor Ort

Gestein Grauwacke oder vergleichbar.

Abrechnung nach Tonage.
Menge: 7,000 t
Leistungsbereichkatalog: 107

*Hinweis: Hinweis Wässerung*
Die Abrechnung der Bewässerung der einzelenen Positionen ist wie folgt zu verstehen.

Bsp:
[...] Abgerechnet wird die Wässerung des Einzelgehölzes pro Jahr.
Gehölz = Hochstamm, Stammbusch.
Anzahl der Wässerungsgänge pro Jahr = 12.
Mindestwassermenge je Pflanze pro Wässerungsgang = 100
Liter. [...]

Bewässerungsdurchgänge pro Jahr x Stückzahl (Anzahl Bäume)

12 (Bewässerungsdurchgänge) x 55 (Anzahl Bäume) =660 (Gesamtwässerung pro Jahr)

Wenn ein Bewässerungsdurchgang abgeschlossen wurde, werden folglich 55 Einheiten abgerechnet.

Identisches gilt ebenfalls für die anderen Bewässerungsarten ( m², lfm)

Für die Bewässerung sind Nachweise über die ausgebrachte Wassermenge in Form von Bilddokumentation sowie Nachweise über eine Wasseruhr zu erbringen.
Die Bewässerung hat zwischen einschließlich Montag bis Freitag nach einer vorherigen Anmeldunug beim AG zu erfolgen.

### Abschnitt 05 Pflegearbeiten

#### Unterabschnitt 05.00 Fertigstellungspflege

**05.00.0001 Einzelgehölz pflegen 1. Pflegegang*Fertigst.pflege Pflanzsch. jäten*Mulde, DU 80 cm Pfl.sch ü.60-80cm*Stamm u. Stock Bindung nachbess.*richten,entfernen**
Hochstamm, Stammbusch, Solitärpflanze oder Heister in
Einzelstellung pflegen. Unerwünschter Aufwuchs nach
Wahl des AN verwerten.
Erster Pflegegang.
Während der Fertigstellungspflege.
Pflanzscheibe, gemulcht, jäten.
Gießrand aus anstehendem Boden erhalten, Gießmuldenhöhe
20 cm, Durchmesser 80 cm.
Pflanzscheibengröße, Durchmesser über 60 bis 80 cm.
Stamm- und Stockaustriebe entfernen und vor Ort auf einen Reisighaufen aufschichten.
Pfähle und Bindungen nachbessern, zu enge Bindungen lockern. Ersetzen fehlender Pfähle wird gesondert
vergütet.
Gehölze richten und antreten, zu schwach austreibend
zurückschneiden, abgestorbene Gehölze/Gehölzteile entfernen und nach Wahl des AN verwerten.
Menge: 55,000 St
Leistungsbereichkatalog: 107

**05.00.0002 Einzelgehölz pflegen 2. Pflegegang*Fertigst.pflege Pflanzsch. jäten*Mulde, DU 80 cm Pfl.sch ü.60-80cm*Stamm u. Stock Bindung nachbess.*richten,entfernen**
Hochstamm, Stammbusch, Solitärpflanze oder Heister in
Einzelstellung pflegen. Unerwünschter Aufwuchs nach
Wahl des AN verwerten.
Zweiter Pflegegang.
Während der Fertigstellungspflege.
Pflanzscheibe, gemulcht, jäten.
Gießrand aus anstehendem Boden erhalten, Gießmuldenhöhe
20 cm, Durchmesser 80 cm.
Pflanzscheibengröße, Durchmesser über 60 bis 80 cm.
Stamm- und Stockaustriebe entfernen und vor Ort auf einen Reisighaufen aufschichten.
Pfähle und Bindungen nachbessern, zu enge Bindungen lockern. Ersetzen fehlender Pfähle wird gesondert
vergütet.
Gehölze richten und antreten, zu schwach austreibend
zurückschneiden, abgestorbene Gehölze/Gehölzteile entfernen und nach Wahl des AN verwerten.
Menge: 55,000 St
Leistungsbereichkatalog: 107

**05.00.0003 Staudenfläche pflegen*über 9 Stauden/m2 1. Pflegegang*Fertigst.pflege hacken und jäten**
Staudenfläche pflegen. Unerwünschten Aufwuchs aufnehmen
und nach Wahl des AN verwerten.
Staudenfläche  einzelene Flächen
Mittlerer Staudenbestand über 9 Stück je m2.
Erster Pflegegang.
Während der Fertigstellungspflege.
Fläche hacken und jäten.
Menge: 400,000 m2
Leistungsbereichkatalog: 107

**05.00.0004 Staudenfläche pflegen*über 9 Stauden/m2 2. Pflegegang*Fertigst.pflege hacken und jäten**
StL-Nr. 2110761092021300
Staudenfläche pflegen. Unerwünschten Aufwuchs aufnehmen
und nach Wahl des AN verwerten.
Staudenfläche 'einzelene Flächen'

Mittlerer Staudenbestand über 9 Stück je m2.
Zweiter Pflegegang.
Während der Fertigstellungspflege.
Fläche hacken und jäten.
Menge: 400,000 m2
Leistungsbereichkatalog: 107

**05.00.0005 Hecke pflegen 1. Durchgang Fertigstellungspflege**
Hecke pflegen.
Heckenlänge ca. '200 m'

Gehölzbestand ca. 6Stk/m.
Erster Pflegegang.
Während der Fertigstellungspflege.
Bodenansatz, gemulcht, jäten und Zwischenflächen
mähen.
Gehölze richten und antreten, zu schwach austreibende
zurückschneiden, abgestorbene Gehölze/Gehölzteile entfernen und ersetzen. Abgestorbene Gehölze/Gehölzteile sammeln auf einen Reisighaufen aufschichten.
Nicht verwertbarer Aufwuchs nach wahl des An zu verwerten.
Menge: 200,000 m

**05.00.0006 Hecke pflegen 2. Durchgang Fertigstellungspflege**
Hecke pflegen.
Heckenlänge ca. '200 m'

Gehölzbestand ca. 6Stk/m.
Zweiter Pflegegang.
Während der Fertigstellungspflege.
Bodenansatz, gemulcht, jäten und Zwischenflächen
mähen.
Gehölze richten und antreten, zu schwach austreibende
zurückschneiden, abgestorbene Gehölze/Gehölzteile entfernen und ersetzen. Abgestorbene Gehölze/Gehölzteile sammeln auf einen Reisighaufen aufschichten.
Nicht verwertbarer Aufwuchs nach wahl des An zu verwerten.
Menge: 200,000 m

**05.00.0007 Rasen mähen 1. Pflegegang*Fertigst.pflege Mähgut bleibt*Höhe 6-10 cm**
StL-Nr. 21107606001112
Rasen mähen.
Erster Pflegegang.
Während der Fertigstellungspflege.
Mähgut bleibt liegen.
Schnitthöhe 6 bis 10 cm.
Menge: 2965,000 m2
Leistungsbereichkatalog: 107

**05.00.0008 Rasen mähen 2. Pflegegang*Fertigst.pflege Mähgut bleibt*Höhe 6-10 cm**
StL-Nr. 21107606002112
Rasen mähen.
Zweiter Pflegegang.
Während der Fertigstellungspflege.
Mähgut bleibt liegen.
Schnitthöhe 6 bis 10 cm.
Menge: 2965,000 m2
Leistungsbereichkatalog: 107

**05.00.0009 Rasen mähen 3. Pflegegang*Fertigst.pflege Mähgut bleibt*Höhe 6-10 cm**
StL-Nr. 21107606003112
Rasen mähen.
Dritter Pflegegang.
Während der Fertigstellungspflege.
Mähgut bleibt liegen.
Schnitthöhe 6 bis 10 cm.
Menge: 2965,000 m2
Leistungsbereichkatalog: 107

**05.00.0010 Einzelgehölz wässern Hochstamm, Stbu*10 Wässerungsg. 100 Liter*Fertigst.pflege**
StL-Nr. 211076041461
Einzelgehölz wässern, Wasser liefern. Bodenart, Exposition und Standort nach Unterlagen des AG. Wurzelraum
ausreichend durchfeuchten. Abgerechnet wird die Wässerung des Einzelgehölzes pro Jahr.
Gehölz = Hochstamm, Stammbusch.
Anzahl der Wässerungsgänge pro Jahr = 10.
Mindestwassermenge je Pflanze pro Wässerungsgang = 100
Liter.
Während der Fertigstellungspflege.
Menge: 550,000 St
Leistungsbereichkatalog: 107

**05.00.0011 Staudenfläche wässern 6 Wässerungsgänge*15 Liter Fertigst.pflege**
Staudenfläche wässern, Wasser liefern. Bodenart,
Exposition und Fläche nach Unterlagen des AG. Abgerechnet wird die Wässerung der Vegetationsfläche pro Jahr.
Anzahl der Wässerungsgänge pro Jahr = 6.
Mindestwassermenge je m2 pro Wässerungsgang = 15 Liter.
Während der Fertigstellungspflege.
Menge: 2400,000 m2
Leistungsbereichkatalog: 107

**05.00.0012 Hecke wässern Fertigst.pflege**
Hecke wässern, Wasser liefern. Bodenart,
Exposition und Fläche nach Unterlagen des AG. Abgerechnet wird die Wässerung der Heckenmeter pro Jahr.
Anzahl der Wässerungsgänge pro Jahr 10
Mindestwassermenge je lfm pro Wässerungsgang 75 Liter
Während der Fertigstellungspflege.
Menge: 2000,000 m
Leistungsbereichkatalog: 107

**05.00.0013 Rasenfläche wässern*20 Liter Fertigst.pflege**
Rasenfläche wässern, Wasser liefern.  Abgerechnet wird die Wässerung der Vegetationsfläche pro Jahr.
Anzahl der Wässerungsgänge 10
Mindestwassermenge je m2 pro Wässerungsgang = 20 Liter.
Während der Fertigstellungspflege.
Menge: 29650,000 m2
Leistungsbereichkatalog: 107

**05.00.0014 Zaun freistellen**
Vorandenen Weidezaun freistellen.
Unerwünschter Aufwuchs in einem Berich von 40 cm je Zaunseite mähen.
Durchführung zwei mal pro Jahr

Während Fertigstellungspflege
Menge: 400,000 m

#### Unterabschnitt 05.01 Entwicklungspflege 1. Jahr

**05.01.0001 Einzelgehölz pflegen 1. Pflegegang*E.-pflege 1. Jahr Pflanzsch. jäten*Mulde, DU 80 cm Pfl.sch ü.60-80cm*Stamm u. Stock Bindung nachbess.*richten,entfernen**
Hochstamm, Stammbusch, Solitärpflanze oder Heister in
Einzelstellung pflegen. Unerwünschter Aufwuchs nach
Wahl des AN verwerten.
Erster Pflegegang.
Während der Entwicklungspflege im 1. Pflegejahr.
Pflanzscheibe, gemulcht, jäten.
Gießrand aus anstehendem Boden erhalten, Gießmuldenhöhe
20 cm, Durchmesser 80 cm.
Pflanzscheibengröße, Durchmesser über 60 bis 80 cm.
Stamm- und Stockaustriebe entfernen und vor Ort auf einen Reisighaufen aufschichten.
Pfähle und Bindungen nachbessern, zu enge Bindungen lockern. Ersetzen fehlender Pfähle wird gesondert
vergütet.
Gehölze richten und antreten, zu schwach austreibend
zurückschneiden, abgestorbene Gehölze/Gehölzteile entfernen und nach Wahl des AN verwerten.
Menge: 55,000 St
Leistungsbereichkatalog: 107

**05.01.0002 Einzelgehölz pflegen 2. Pflegegang*E.-pflege 1. Jahr Pflanzsch. jäten*Mulde, DU 80 cm Pfl.sch ü.60-80cm*Stamm u. Stock Bindung nachbess.*richten,entfernen**
Hochstamm, Stammbusch, Solitärpflanze oder Heister in
Einzelstellung pflegen. Unerwünschter Aufwuchs nach
Wahl des AN verwerten.
Zweiter Pflegegang.
Während der Entwicklungspflege im 1. Pflegejahr.
Pflanzscheibe, gemulcht, jäten.
Gießrand aus anstehendem Boden erhalten, Gießmuldenhöhe
20 cm, Durchmesser 80 cm.
Pflanzscheibengröße, Durchmesser über 60 bis 80 cm.
Stamm- und Stockaustriebe entfernen und vor Ort auf einen Reisighaufen aufschichten.
Pfähle und Bindungen nachbessern, zu enge Bindungen lockern. Ersetzen fehlender Pfähle wird gesondert
vergütet.
Gehölze richten und antreten, zu schwach austreibend
zurückschneiden, abgestorbene Gehölze/Gehölzteile entfernen und nach Wahl des AN verwerten.
Menge: 55,000 St
Leistungsbereichkatalog: 107

**05.01.0003 Staudenfläche pflegen*über 9 Stauden/m2 1. Pflegegang*E.-pflege 1. Jahr hacken und jäten**
StL-Nr. 2110761092012300
Staudenfläche pflegen. Unerwünschten Aufwuchs aufnehmen
und nach Wahl des AN verwerten.
Staudenfläche 'einzelene Flächen'

Mittlerer Staudenbestand über 9 Stück je m2.
Erster Pflegegang.
Während der Entwicklungspflege im 1. Pflegejahr.
Fläche hacken und jäten.
Menge: 400,000 m2
Leistungsbereichkatalog: 107

**05.01.0004 Staudenfläche pflegen*über 9 Stauden/m2 2. Pflegegang*E.-pflege 1. Jahr hacken und jäten**
StL-Nr. 2110761092022300
Staudenfläche pflegen. Unerwünschten Aufwuchs aufnehmen
und nach Wahl des AN verwerten.
Staudenfläche 'einzelene Flächen'

Mittlerer Staudenbestand über 9 Stück je m2.
Zweiter Pflegegang.
Während der Entwicklungspflege im 1. Pflegejahr.
Fläche hacken und jäten.
Menge: 400,000 m2
Leistungsbereichkatalog: 107

**05.01.0005 Hecke pflegen 1. Durchgang 1. Jahr Entwicklungspflege**
Hecke pflegen.
Heckenlänge ca. '200 m'

Gehölzbestand ca. 6Stk/m.
Erster Pflegegang.
Während der Entwicklungspflege 1. Jahr.
Bodenansatz, gemulcht, jäten und Zwischenflächen
mähen.
Gehölze richten und antreten, zu schwach austreibende
zurückschneiden, abgestorbene Gehölze/Gehölzteile entfernen und ersetzen. Abgestorbene Gehölze/Gehölzteile sammeln auf einen Reisighaufen aufschichten.
Nicht verwertbarer Aufwuchs nach wahl des An zu verwerten.
Menge: 200,000 m

**05.01.0006 Hecke pflegen 2. Durchgang 1.Jahr Entwicklungspflege**
Hecke pflegen.
Heckenlänge ca. '200 m'

Gehölzbestand ca. 6Stk/m.
Zweiter Pflegegang.
Während der Entwicklungspflege 1. Jahr.
Bodenansatz, gemulcht, jäten und Zwischenflächen
mähen.
Gehölze richten und antreten, zu schwach austreibende
zurückschneiden, abgestorbene Gehölze/Gehölzteile entfernen und ersetzen. Abgestorbene Gehölze/Gehölzteile sammeln auf einen Reisighaufen aufschichten.
Nicht verwertbarer Aufwuchs nach wahl des An zu verwerten.
Menge: 200,000 m

**05.01.0007 Rasen mähen 1. Pflegegang*E.-pflege 1. Jahr Mähgut bleibt*Höhe 6-10 cm**
StL-Nr. 21107606001212
Rasen mähen.
Erster Pflegegang.
Während der Entwicklungspflege im 1. Pflegejahr.
Mähgut bleibt liegen.
Schnitthöhe 6 bis 10 cm.
Menge: 2965,000 m2
Leistungsbereichkatalog: 107

**05.01.0008 Rasen mähen 2. Pflegegang*E.-pflege 1. Jahr Mähgut bleibt*Höhe 6-10 cm**
StL-Nr. 21107606002212
Rasen mähen.
Zweiter Pflegegang.
Während der Entwicklungspflege im 1. Pflegejahr.
Mähgut bleibt liegen.
Schnitthöhe 6 bis 10 cm.
Menge: 2965,000 m2
Leistungsbereichkatalog: 107

**05.01.0009 Rasen mähen 3. Pflegegang*E.-pflege 1. Jahr Mähgut bleibt*Höhe 6-10 cm**
StL-Nr. 21107606003212
Rasen mähen.
Dritter Pflegegang.
Während der Entwicklungspflege im 1. Pflegejahr.
Mähgut bleibt liegen.
Schnitthöhe 6 bis 10 cm.
Menge: 2965,000 m2
Leistungsbereichkatalog: 107

**05.01.0010 Einzelgehölz wässern Hochstamm, Stbu*10 Wässerungsg. 100 Liter*E.-pflege 1. Jahr**
StL-Nr. 211076041462
Einzelgehölz wässern, Wasser liefern. Bodenart, Exposition und Standort nach Unterlagen des AG. Wurzelraum
ausreichend durchfeuchten. Abgerechnet wird die Wässerung des Einzelgehölzes pro Jahr.
Gehölz = Hochstamm, Stammbusch.
Anzahl der Wässerungsgänge pro Jahr = 10.
Mindestwassermenge je Pflanze pro Wässerungsgang = 100
Liter.
Während der Entwicklungspflege im 1. Pflegejahr.
Menge: 550,000 St
Leistungsbereichkatalog: 107

**05.01.0011 Staudenfläche wässern 6 Wässerungsgänge*15 Liter Entwicklungspflege 1. Jahr**
Staudenfläche wässern, Wasser liefern. Bodenart,
Exposition und Fläche nach Unterlagen des AG. Abgerechnet wird die Wässerung der Vegetationsfläche pro Jahr.
Anzahl der Wässerungsgänge pro Jahr = 6.
Mindestwassermenge je m2 pro Wässerungsgang = 15 Liter.
Während der Entwicklungspflege im 1. Pflegejahr.
Menge: 2400,000 m2
Leistungsbereichkatalog: 107

**05.01.0012 Hecke wässern Entwicklungspflege 1. Jahr**
Hecke wässern, Wasser liefern. Bodenart,
Exposition und Fläche nach Unterlagen des AG. Abgerechnet wird die Wässerung der Heckenmeter pro Jahr.
Anzahl der Wässerungsgänge pro Jahr 10
Mindestwassermenge je lfm pro Wässerungsgang 75 Liter
Während der Entwicklungspflege im 1. Pflegejahr.
Menge: 2000,000 m
Leistungsbereichkatalog: 107

**05.01.0013 Rasenfläche wässern*20 Liter Entwicklungspflege 1. Jahr**
Rasenfläche wässern, Wasser liefern.  Abgerechnet wird die Wässerung der Vegetationsfläche pro Jahr.
Anzahl der Wässerungsgänge 10
Mindestwassermenge je m2 pro Wässerungsgang = 20 Liter.
Während der Entwicklungspflege im 1. Pflegejahr.
Menge: 29650,000 m2
Leistungsbereichkatalog: 107

**05.01.0014 Zaun freistellen**
Vorandenen Weidezaun freistellen.
Unerwünschter Aufwuchs in einem Berich von 40 cm je Zaunseite mähen.
Durchführung zwei mal pro Jahr

Während Entwicklungspflege 1. Jahr
Menge: 400,000 m

#### Unterabschnitt 05.02 Entwicklungspflege 2. Jahr

**05.02.0001 Einzelgehölz pflegen 1. Pflegegang*E.-pflege 2. Jahr Pflanzsch. jäten*Mulde, DU 80 cm Pfl.sch ü.60-80cm*Stamm u. Stock Bindung nachbess.*richten,entfernen**
Hochstamm, Stammbusch, Solitärpflanze oder Heister in
Einzelstellung pflegen. Unerwünschter Aufwuchs nach
Wahl des AN verwerten.
Erster Pflegegang.
Während der Entwicklungspflege im 2. Pflegejahr.
Pflanzscheibe, gemulcht, jäten.
Gießrand aus anstehendem Boden erhalten, Gießmuldenhöhe
20 cm, Durchmesser 80 cm.
Pflanzscheibengröße, Durchmesser über 60 bis 80 cm.
Stamm- und Stockaustriebe entfernen und vor Ort auf einen Reisighaufen aufschichten.
Pfähle und Bindungen nachbessern, zu enge Bindungen lockern. Ersetzen fehlender Pfähle wird gesondert
vergütet.
Gehölze richten und antreten, zu schwach austreibend
zurückschneiden, abgestorbene Gehölze/Gehölzteile entfernen und nach Wahl des AN verwerten.
Menge: 55,000 St
Leistungsbereichkatalog: 107

**05.02.0002 Einzelgehölz pflegen 2. Pflegegang*E.-pflege 2. Jahr Pflanzsch. jäten*Mulde, DU 80 cm Pfl.sch ü.60-80cm*Stamm u. Stock Bindung nachbess.*richten,entfernen**
Hochstamm, Stammbusch, Solitärpflanze oder Heister in
Einzelstellung pflegen. Unerwünschter Aufwuchs nach
Wahl des AN verwerten.
Zweiter Pflegegang.
Während der Entwicklungspflege im 2. Pflegejahr.
Pflanzscheibe, gemulcht, jäten.
Gießrand aus anstehendem Boden erhalten, Gießmuldenhöhe
20 cm, Durchmesser 80 cm.
Pflanzscheibengröße, Durchmesser über 60 bis 80 cm.
Stamm- und Stockaustriebe entfernen und vor Ort auf einen Reisighaufen aufschichten.
Pfähle und Bindungen nachbessern, zu enge Bindungen lockern. Ersetzen fehlender Pfähle wird gesondert
vergütet.
Gehölze richten und antreten, zu schwach austreibend
zurückschneiden, abgestorbene Gehölze/Gehölzteile entfernen und nach Wahl des AN verwerten.
Menge: 55,000 St
Leistungsbereichkatalog: 107

**05.02.0003 Staudenfläche pflegen*über 9 Stauden/m2 1. Pflegegang*E.-pflege 2. Jahr hacken und jäten**
StL-Nr. 2110761092013300
Staudenfläche pflegen. Unerwünschten Aufwuchs aufnehmen
und nach Wahl des AN verwerten.
Staudenfläche 'einzelene Flächen'

Mittlerer Staudenbestand über 9 Stück je m2.
Erster Pflegegang.
Während der Entwicklungspflege im 2. Pflegejahr.
Fläche hacken und jäten.
Menge: 400,000 m2
Leistungsbereichkatalog: 107

**05.02.0004 Staudenfläche pflegen*über 9 Stauden/m2 2. Pflegegang*E.-pflege 2. Jahr hacken und jäten**
StL-Nr. 2110761092023300
Staudenfläche pflegen. Unerwünschten Aufwuchs aufnehmen
und nach Wahl des AN verwerten.
Staudenfläche 'einzelene Flächen'

Mittlerer Staudenbestand über 9 Stück je m2.
Zweiter Pflegegang.
Während der Entwicklungspflege im 2. Pflegejahr.
Fläche hacken und jäten.
Menge: 400,000 m2
Leistungsbereichkatalog: 107

**05.02.0005 Hecke pflegen 1. Durchgang 2. Jahr Entwicklungspflege**
Hecke pflegen.
Heckenlänge ca. '200 m'

Gehölzbestand ca. 6Stk/m.
Erster Pflegegang.
Während der Entwicklungspflege 2. Jahr.
Bodenansatz, gemulcht, jäten und Zwischenflächen
mähen.
Gehölze richten und antreten, zu schwach austreibende
zurückschneiden, abgestorbene Gehölze/Gehölzteile entfernen und ersetzen. Abgestorbene Gehölze/Gehölzteile sammeln auf einen Reisighaufen aufschichten.
Nicht verwertbarer Aufwuchs nach wahl des An zu verwerten.
Menge: 200,000 m

**05.02.0006 Hecke pflegen 2. Durchgang 2. Jahr Entwicklungspflege**
Hecke pflegen.
Heckenlänge ca. '200 m'

Gehölzbestand ca. 6Stk/m.
Zweiter Pflegegang.
Während der Entwicklungspflege 2. Jahr.
Bodenansatz, gemulcht, jäten und Zwischenflächen
mähen.
Gehölze richten und antreten, zu schwach austreibende
zurückschneiden, abgestorbene Gehölze/Gehölzteile entfernen und ersetzen. Abgestorbene Gehölze/Gehölzteile sammeln auf einen Reisighaufen aufschichten.
Nicht verwertbarer Aufwuchs nach wahl des An zu verwerten.
Menge: 200,000 m

**05.02.0007 Rasen mähen 1. Pflegegang*E.-pflege 2. Jahr Mähgut bleibt*Höhe 6-10 cm**
StL-Nr. 21107606001312
Rasen mähen.
Erster Pflegegang.
Während der Entwicklungspflege im 2. Pflegejahr.
Mähgut bleibt liegen.
Schnitthöhe 6 bis 10 cm.
Menge: 2965,000 m2
Leistungsbereichkatalog: 107

**05.02.0008 Rasen mähen 2. Pflegegang*E.-pflege 2. Jahr Mähgut bleibt*Höhe 6-10 cm**
StL-Nr. 21107606002312
Rasen mähen.
Zweiter Pflegegang.
Während der Entwicklungspflege im 2. Pflegejahr.
Mähgut bleibt liegen.
Schnitthöhe 6 bis 10 cm.
Menge: 2965,000 m2
Leistungsbereichkatalog: 107

**05.02.0009 Rasen mähen 3. Pflegegang*E.-pflege 2. Jahr Mähgut bleibt*Höhe 6-10 cm**
StL-Nr. 21107606003312
Rasen mähen.
Dritter Pflegegang.
Während der Entwicklungspflege im 2. Pflegejahr.
Mähgut bleibt liegen.
Schnitthöhe 6 bis 10 cm.
Menge: 2965,000 m2
Leistungsbereichkatalog: 107

**05.02.0010 Einzelgehölz wässern Hochstamm, Stbu*10 Wässerungsg. 100 Liter*E.-pflege 2. Jahr**
StL-Nr. 211076041463
Einzelgehölz wässern, Wasser liefern. Bodenart, Exposition und Standort nach Unterlagen des AG. Wurzelraum
ausreichend durchfeuchten. Abgerechnet wird die Wässerung des Einzelgehölzes pro Jahr.
Gehölz = Hochstamm, Stammbusch.
Anzahl der Wässerungsgänge pro Jahr = 10.
Mindestwassermenge je Pflanze pro Wässerungsgang = 100
Liter.
Während der Entwicklungspflege im 2. Pflegejahr.
Menge: 550,000 St
Leistungsbereichkatalog: 107

**05.02.0011 Staudenfläche wässern 6 Wässerungsgänge*15 Liter Entwicklungspflege 2. Jahr**
Staudenfläche wässern, Wasser liefern. Bodenart,
Exposition und Fläche nach Unterlagen des AG. Abgerechnet wird die Wässerung der Vegetationsfläche pro Jahr.
Anzahl der Wässerungsgänge pro Jahr = 6.
Mindestwassermenge je m2 pro Wässerungsgang = 15 Liter.
Während der Entwicklungspflege im 2. Pflegejahr.
Menge: 2400,000 m2
Leistungsbereichkatalog: 107

**05.02.0012 Hecke wässern Entwicklungspflege 2. Jahr**
Hecke wässern, Wasser liefern. Bodenart,
Exposition und Fläche nach Unterlagen des AG. Abgerechnet wird die Wässerung der Heckenmeter pro Jahr.
Anzahl der Wässerungsgänge pro Jahr 10
Mindestwassermenge je lfm pro Wässerungsgang 75 Liter
Während der Entwicklungspflege im 2. Pflegejahr.
Menge: 2000,000 m
Leistungsbereichkatalog: 107

**05.02.0013 Rasenfläche wässern*20 Liter Entwicklungspflege 2. Jahr**
Rasenfläche wässern, Wasser liefern.  Abgerechnet wird die Wässerung der Vegetationsfläche pro Jahr.
Anzahl der Wässerungsgänge 10
Mindestwassermenge je m2 pro Wässerungsgang = 20 Liter.
Während der Entwicklungspflege im 2. Pflegejahr.
Menge: 29650,000 m2
Leistungsbereichkatalog: 107

**05.02.0014 Zaun freistellen**
Vorandenen Weidezaun freistellen.
Unerwünschter Aufwuchs in einem Berich von 40 cm je Zaunseite mähen.
Durchführung zwei mal pro Jahr

Während Entwicklungspflege 2. Jahr
Menge: 400,000 m

#### Unterabschnitt 05.03 Entwicklungspflege 3. Jahr

**05.03.0001 Einzelgehölz pflegen 1. Pflegegang*E.-pflege 3. Jahr Pflanzsch. jäten*Mulde, DU 80 cm Pfl.sch ü.60-80cm*Stamm u. Stock Bindung nachbess.*richten,entfernen**
Hochstamm, Stammbusch, Solitärpflanze oder Heister in
Einzelstellung pflegen. Unerwünschter Aufwuchs nach
Wahl des AN verwerten.
Erster Pflegegang.
Während der Entwicklungspflege im 3. Pflegejahr.
Pflanzscheibe, gemulcht, jäten.
Gießrand aus anstehendem Boden erhalten, Gießmuldenhöhe
20 cm, Durchmesser 80 cm.
Pflanzscheibengröße, Durchmesser über 60 bis 80 cm.
Stamm- und Stockaustriebe entfernen und vor Ort auf einen Reisighaufen aufschichten.
Pfähle und Bindungen nachbessern, zu enge Bindungen lockern. Ersetzen fehlender Pfähle wird gesondert
vergütet.
Gehölze richten und antreten, zu schwach austreibend
zurückschneiden, abgestorbene Gehölze/Gehölzteile entfernen und nach Wahl des AN verwerten.
Menge: 55,000 St
Leistungsbereichkatalog: 107

**05.03.0002 Einzelgehölz pflegen 2. Pflegegang*E.-pflege 3. Jahr Pflanzsch. jäten*Mulde, DU 80 cm Pfl.sch ü.60-80cm*Stamm u. Stock Bindung nachbess.*richten,entfernen**
Hochstamm, Stammbusch, Solitärpflanze oder Heister in
Einzelstellung pflegen. Unerwünschter Aufwuchs nach
Wahl des AN verwerten.
Zweiter Pflegegang.
Während der Entwicklungspflege im 3. Pflegejahr.
Pflanzscheibe, gemulcht, jäten.
Gießrand aus anstehendem Boden erhalten, Gießmuldenhöhe
20 cm, Durchmesser 80 cm.
Pflanzscheibengröße, Durchmesser über 60 bis 80 cm.
Stamm- und Stockaustriebe entfernen und vor Ort auf einen Reisighaufen aufschichten.
Pfähle und Bindungen nachbessern, zu enge Bindungen lockern. Ersetzen fehlender Pfähle wird gesondert
vergütet.
Gehölze richten und antreten, zu schwach austreibend
zurückschneiden, abgestorbene Gehölze/Gehölzteile entfernen und nach Wahl des AN verwerten.
Menge: 55,000 St
Leistungsbereichkatalog: 107

**05.03.0003 Staudenfläche pflegen*über 9 Stauden/m2 1. Pflegegang*E.-pflege 3. Jahr hacken und jäten**
StL-Nr. 2110761092014300
Staudenfläche pflegen. Unerwünschten Aufwuchs aufnehmen
und nach Wahl des AN verwerten.
Staudenfläche 'einzelene Flächen'

Mittlerer Staudenbestand über 9 Stück je m2.
Erster Pflegegang.
Während der Entwicklungspflege im 3. Pflegejahr.
Fläche hacken und jäten.
Menge: 400,000 m2
Leistungsbereichkatalog: 107

**05.03.0004 Staudenfläche pflegen*über 9 Stauden/m2 2. Pflegegang*E.-pflege 3. Jahr hacken und jäten**
StL-Nr. 2110761092024300
Staudenfläche pflegen. Unerwünschten Aufwuchs aufnehmen
und nach Wahl des AN verwerten.
Staudenfläche 'einzelen Flächen'

Mittlerer Staudenbestand über 9 Stück je m2.
Zweiter Pflegegang.
Während der Entwicklungspflege im 3. Pflegejahr.
Fläche hacken und jäten.
Menge: 400,000 m2
Leistungsbereichkatalog: 107

**05.03.0005 Hecke pflegen 1. Durchgang 3. Jahr Entwicklungspflege**
Hecke pflegen.
Heckenlänge ca. '200 m'

Gehölzbestand ca. 6Stk/m.
Erster Pflegegang.
Während der Entwicklungspflege 3. Jahr.
Bodenansatz, gemulcht, jäten und Zwischenflächen
mähen.
Gehölze richten und antreten, zu schwach austreibende
zurückschneiden, abgestorbene Gehölze/Gehölzteile entfernen und ersetzen. Abgestorbene Gehölze/Gehölzteile sammeln auf einen Reisighaufen aufschichten.
Nicht verwertbarer Aufwuchs nach wahl des An zu verwerten.
Menge: 200,000 m

**05.03.0006 Hecke pflegen 2. Durchgang 3.Jahr Entwicklungspflege**
Hecke pflegen.
Heckenlänge ca. '200 m'

Gehölzbestand ca. 6Stk/m.
Zweiter Pflegegang.
Während der Entwicklungspflege 3. Jahr.
Bodenansatz, gemulcht, jäten und Zwischenflächen
mähen.
Gehölze richten und antreten, zu schwach austreibende
zurückschneiden, abgestorbene Gehölze/Gehölzteile entfernen und ersetzen. Abgestorbene Gehölze/Gehölzteile sammeln auf einen Reisighaufen aufschichten.
Nicht verwertbarer Aufwuchs nach wahl des An zu verwerten.
Menge: 200,000 m

**05.03.0007 Rasen mähen 1. Pflegegang*E.-pflege 3. Jahr Mähgut bleibt*Höhe 6-10 cm**
StL-Nr. 21107606001412
Rasen mähen.
Erster Pflegegang.
Während der Entwicklungspflege im 3. Pflegejahr.
Mähgut bleibt liegen.
Schnitthöhe 6 bis 10 cm.
Menge: 2965,000 m2
Leistungsbereichkatalog: 107

**05.03.0008 Rasen mähen 2. Pflegegang*E.-pflege 3. Jahr Mähgut bleibt*Höhe 6-10 cm**
StL-Nr. 21107606002412
Rasen mähen.
Zweiter Pflegegang.
Während der Entwicklungspflege im 3. Pflegejahr.
Mähgut bleibt liegen.
Schnitthöhe 6 bis 10 cm.
Menge: 2965,000 m2
Leistungsbereichkatalog: 107

**05.03.0009 Rasen mähen 3. Pflegegang*E.-pflege 3. Jahr Mähgut bleibt*Höhe 6-10 cm**
StL-Nr. 21107606003412
Rasen mähen.
Dritter Pflegegang.
Während der Entwicklungspflege im 3. Pflegejahr.
Mähgut bleibt liegen.
Schnitthöhe 6 bis 10 cm.
Menge: 2965,000 m2
Leistungsbereichkatalog: 107

**05.03.0010 Einzelgehölz wässern Hochstamm, Stbu*10 Wässerungsg. 100 Liter*E.-pflege 3. Jahr**
StL-Nr. 211076041464
Einzelgehölz wässern, Wasser liefern. Bodenart, Exposition und Standort nach Unterlagen des AG. Wurzelraum
ausreichend durchfeuchten. Abgerechnet wird die Wässerung des Einzelgehölzes pro Jahr.
Gehölz = Hochstamm, Stammbusch.
Anzahl der Wässerungsgänge pro Jahr = 10.
Mindestwassermenge je Pflanze pro Wässerungsgang = 100
Liter.
Während der Entwicklungspflege im 3. Pflegejahr.
Menge: 550,000 St
Leistungsbereichkatalog: 107

**05.03.0011 Staudenfläche wässern 6 Wässerungsgänge*15 Liter Entwicklungspflege 3. Jahr**
Staudenfläche wässern, Wasser liefern. Bodenart,
Exposition und Fläche nach Unterlagen des AG. Abgerechnet wird die Wässerung der Vegetationsfläche pro Jahr.
Anzahl der Wässerungsgänge pro Jahr = 6.
Mindestwassermenge je m2 pro Wässerungsgang = 15 Liter.
Während der Entwicklungspflege im 3. Pflegejahr.
Menge: 2400,000 m2
Leistungsbereichkatalog: 107

**05.03.0012 Hecke wässern Entwicklungspflege 3. Jahr**
Hecke wässern, Wasser liefern.Abgerech-
net wird die Wässerung der Heckenmeter pro Jahr.
Anzahl der Wässerungsgänge pro Jahr 10
Mindestwassermenge je lfm pro Wässerungsgang 75 Liter
Während der Entwicklungspflege im 3. Pflegejahr.
Menge: 2000,000 m
Leistungsbereichkatalog: 107

**05.03.0013 Rasenfläche wässern*20 Liter Entwicklungspflege 2. Jahr**
Rasenfläche wässern, Wasser liefern.  Abgerechnet wird die Wässerung der Vegetationsfläche pro Jahr.
Anzahl der Wässerungsgänge 6
Mindestwassermenge je m2 pro Wässerungsgang = 20 Liter.
Während der Entwicklungspflege im 3. Pflegejahr.
Menge: 17790,000 m2
Leistungsbereichkatalog: 107

**05.03.0014 Zaun freistellen**
Vorandenen Weidezaun freistellen.
Unerwünschter Aufwuchs in einem Berich von 40 cm je Zaunseite mähen.
Durchführung zwei mal pro Jahr

Während Entwicklungspflege 3. Jahr
Menge: 400,000 m

**05.03.0015 Baumverankerung entfernen Dreibock*Verank. Verw. AN**
StL-Nr. 2110762431
Baumverankerung einschl. Bindung entfernen.
Verankerung = Dreibock.
Verankerung nach Wahl des AN verwerten.
Menge: 55,000 St
Leistungsbereichkatalog: 107

### Abschnitt 06 Sonstiges

#### Unterabschnitt 06.00 Sonstiges

**06.00.0001 Bauzeitenplan**
*** Pauschalposition
Bauzeitenplan vom Auftragnehmer spätestens drei Wochen nach Auftragserteilung vorlegen, der auf den Zeitvorgaben der Ziffer 3.2 der Baubeschreibung fußt.Der Bauablauf (auch die Pflege und das viele wässern) ist im Bauzeitenplan auf einzelne Kalendertage zu beziehen.In dem Bauzeitenplan werden während der Baudurchführung die Ist-Leistungen den Soll-Leistungen gegenübergestellt. Der Bauzeitenplan ist während der  Bauausführung ständig zu aktualisieren und dem AG auf Anforderung aktualisiert 3-fach vorzulegen. Der Bauzeitenplan ist für den Zeitraum vom Baubeginn bis  zum Bauende ( Entwicklungspflege 3. Jahr) aufzustellen.  Der Bauzeitenplan ist in Form eines Wegzeitdiagramms aufzustellen.  Anteile der Pauschale werden gemäß Baufortschritt vergütet(s. Baubeschreibung 4.2)
Menge: 1,000 Psch

**06.00.0002 Lichtbilder herst. und liefern**
Lichtbilder über den wesentlichen Bauablauf des Bauwerks in digitalisierter Form (Auflösung mindestens
1024 mal 768 Pixel, 24 Farben) mit Digitalkamera herstellen und auf mit dem AG abgestimmten Datenträger (USB-Stick) liefern. Das Komprimierungsverhältnis bzw.
die Bildqualität ist so zu wählen, dass durch die Komprimierung keine für den Sachverhalt wesentlichen Bildinformationen verloren gehen.
Menge: 1,000 St
Leistungsbereichkatalog: 101

**06.00.0003 Abfall entsorgen**
Angefallender Abfall jeglicher Art aufnehemen fördern und entsorgen.
Entsorgungsnachweis ist zu erbringen.
Bildnachweis ist ebenfalls zu erbringen über entsorgte Masse.
Menge: 1,000 t
